# Gedenk- und Lernort Laagberg
Angebotsaufforderung (GAEB 90, DA83)
DV-Nummer: 2026-01
Währung: EUR

## Ort der Verantwortung
Datum: 09.09.26

*Hinweis*
1. Projektbeschreibung / Umfang der Ausschreibung
Der "Ort der Verantwortung" ist das 1. Teilprojekt des
zukünftigen "Gedenk- und Lernorts KZ-Außenlager
Laagberg", der aus insgesamt drei Teilbereichen
besteht, die bis 2030 realisiert werden sollen (vgl.
Anlage).

Am "Ort der Verantwortung" wurden im Jahr 2017 bei
archäologischen Untersuchungen im Zuge der
Neubaumaßname "Neue Quartiersmitte Schlesierweg" an
der Breslauer Straße im Wolfsburger Stadtteil
Laagberg Fundamente der ehemaligen Gefangenen-baracke
4 des Außenlagers des KZ Neuengamme
freigelegt.

Der Fund setzte einen Diskussionsprozess u¨ber den
Umgang mit diesen Zeugnissen der
nationalsozialistischen Vergangenheit der Stadt
Wolfsburg in Gang. Mit Ratsbeschluss vom 21.06.2017
wurde entschieden, die Fundamente zu translozieren und
in einem zu schaffenden Gedenk- und Lernort, der
sich innerhalb der ehemaligen Lagergrenzen befinden
soll, öffentlich zu präsentieren.

Im Jahr 2020 wurde ein Realisierungswettbewerb für
Teams, bestehend aus Hochbauarchitekten,
Landschaftsarchitekten und Ausstellungsgestaltern,
durchgeführt.
Leitidee des Gewinnerprojektes war es  da die Fla¨che
des ehemaligen KZ-Außenlagers heute vollsta¨ndig
u¨berpra¨gt ist  an drei Orten das Unsichtbare
sichtbar zu machen:

Im Norden des ehemaligen Lagers im Bereich der
Gefangenenbaracke 1 entsteht ein
Gebäudekomplex aus Riegel (Ausstellungsra¨ume) und
Kubus (Seminarraum, offenes Archiv, Bu¨ros)
mit umgebenden Freiflächen.
Entlang der historischen Waldkante wird ein 385 m
langer Steg, der parallel zur ehemaligen
Lagergrenze verläuft, die Dimension des Lagers in
seiner La¨ngsausdehnung erfahrbar machen. Auf
Plattformen kann sich der Besucher u¨ber die
Geschichte des Ortes mit all seinen zeitlichen
Schichten an einzelnen Lernstationen informieren.
Am Ort der Verantwortung schließt sich der Kreis: Auf
einer kleinen, von einer Hecke umgebenen
Platzfla¨che, deren su¨dliche Kante die Grenze des
ehemaligen Lagers markiert, steht ein großer Tisch
mit gravierten Stadtteil- und Lagerpla¨nen, der
Ausgangspunkt dafu¨r sein soll, miteinander ins
Gespra¨ch kommen und daru¨ber hinaus zu einer aktiven
Auseinandersetzung anregt: U¨ber die
Technik des Durchpausens ko¨nnen sich Besuchende
eigensta¨ndig Stadt- und Lagerpla¨ne erstellen
und diese zur Erkundung des Stadtteils nutzen.

Abb. 1: Entwurfsplanung

Die vorliegende Ausschreibung hat die Garten- und
Landschaftsbauarbeiten für den rd. 270 m2 großen Ort
der Verantwortung zum Inhalt, der auf einer
abzutragenden Rasenfläche errichtet wird.
Die Ausschreibung umfasst im Wesentlichen folgende
Arbeiten:
Abschieben von rd. 270 m2 Rasenfläche
Abtrag von Oberboden (rd. 55 m3, z.T. Wiedereinbau vor
Ort) und Unterboden (rd. 20 m3, Abfuhr);
Lieferung und Einbau von Füllboden (rd. 5 m3)
Bau von wassergebundener Wegedecke (rd. 135 m2,
3-schichtiger Aufbau) und Betonpflaster (rd. 7
m2), Setzen von rd. 60 m Betonkantensteinen und 2 m
Beton-Blockstufen
Lieferung und Einbau von rd .11 m Betonsitzelementen
mit Holzauflage
Herstellung von Betonfundamenten für Einbau von
Ausstellungselementen (Lieferung und Einbau
sind Inhalt einer separaten Ausschreibung
"Metallbauarbeiten")
Lieferung und Einbau von 1 Stück Baumschutzrost und
Stammbügel; Lieferung und Einbau von rd.
30 m niedrigem Absperrgitter
Lieferung und Pflanzung von 1 Stück Rotahorn
(Hochstamm StU 20/25 mit Unterflurverankerung), 85
Stück Hainbuchen (Heckenpflanze, geschnitten, 2xv),
135 Stück Rutenhirse, 1.060 Stück Narzissen;
Rasenansaat (35 m2)
Wiederherstellung einer als BE-Fläche genutzten
Rasenfläche (rd. 320 m2); Schutz von
Bestandsbäumen)

2. O¨rtliche Verha¨ltnisse
Der AG geht davon aus, dass sich der Bieter mit der
O¨rtlichkeit vertraut gemacht hat. Mehrkosten, die sich
aus Unkenntnis der o¨rtlichen Gegebenheiten ergeben,
ko¨nnen nicht geltend gemacht werden.
Erschwernisse, die sich aus den vorliegenden
allgemeinen Vorbemerkungen bei der Ausfu¨hrung von
Bauleistungen und Leistungen ergeben, sind in die
Einheitspreise einzurechnen, soweit hierfu¨r keine
gesonderten Positionen vorgesehen sind.

2.1 Lage
Das Bauvorhaben liegt westlich der Breslauer Straße im
Ortsteil Laagberg (Stadt Wolfsburg), südöstlich der
"Neue Quartiersmitte Schlesierweg".
Das Baufeld ist von der Fahrbahn der Breslauer Straße
durch einen schmalen Grünstreifen und einen 1,85 m
breiten Fußweg getrennt.
Im Norden grenzt ein rd. 2,50 m breiter, abgepollerter
Erschließungsweg des Wohnbaugebietes
Schlesierweg an das Baufeld an.
Im Westen begrenzt ein knapp 3,0 m breiter
Fußgängerweg das Baufeld, der weiter südlich auf den
entlang
der Breslauer Straße verlaufenden Fußweg trifft.
Diese drei Wege haben eine wichtige
Erschließungsfunktion für die Anwohner, zumal sie die
Verbindung zu
den Bushaltestellen in der Breslauer Straße darstellen.
Im Süden befindet sich eine Rasenfläche, die z.T. als
Baustelleneinrichtungsfläche genutzt werden kann
(s.u.)

2.2 Hinweise zu Zufahrten / Nutzung o¨ffentlicher
Straßen- und Wegefla¨chen
Die Zufahrt kann von der Breslauer Straße aus entweder
über den nördlich an das Baufeld angrenzenden
Erschließungsweg erfolgen oder über den westlich
verlaufenden Weg, der im Süden auf die Breslauer
Straße trifft.
Alle das Baufeld umgebenden Wege sind nur
eingeschränkt nutzbar. Ein mind. 1,5 m breiter
Streifen ist
während der gesamten Bauzeit für die Öffentlichkeit
freizuhalten.

Die Erstellung eines Verkehrzeichenplans, Abstimmung
und Einholung der verkehrsbehördlichen Anordnung
obliegt dem AN, anfallende Gebühren sind in die EP´s
einzukalkulieren.

Fu¨r die Ein- und Ausfahrten auf o¨ffentlichen Wegen
und Straßen sind die Auflagen der zusta¨ndigen
Beho¨rden
und die Vorschriften der StVO sind einzuhalten.
Werden durch Fahrzeuge des Auftragnehmers oder seiner
Erfu¨llungsgehilfen o¨ffentliche Straßen, Wege und
Pla¨tze infolge der Bauarbeiten verschmutzt, sind sie
unverzu¨glich im Rahmen der Verkehrssicherung zu
reinigen. Diese Arbeit geho¨rt zu den Nebenleistungen.
Gema¨ß § 35 Abs. 6 StVO ist beim Einsatz von Personen
im Rahmen der Reinigung von Straßen und
Anlagen im Straßenraum außerhalb von Gehwegen und
Absperrungen das Tragen auffa¨lliger Warnkleidung
vorgeschrieben.

2.3 Hinweise zur Baustelleneinrichtung
Fu¨r die Baustelleneinrichtung (BE) stehen keine
Fla¨chen innerhalb der Baustelle zur Verfu¨gung.
Die direkt südlich an das Baufeld angrenzende
Rasenfläche (Größe rd. 320 m2) kann als BE-Fläche
genutzt
werden, ist aber beengt und auf das Notwendigste zu
beschränken.

Der dortige Bestandsbaum ist unbedingt zu erhalten und
zu schützen:
Der Stammschutz ist als Leistungsposition
ausgeschrieben (vgl. Titel 06: Sonstige Maßnahmen).
Maßnahmen zum Schutz des geschützten Wurzelraums
(Kronentraufe zzgl. 1,5 m) dieses und zwei
außerhalb stehender Bäume sind vom AN vorzusehen, mit
der örtlichen Bauüberwachung und den
zuständigen Behörden abzustimmen und in die Position
"Baustelleneinrichtung" (Titel 06) einzukalkulieren.

Erforderliche Abstimmungen mit den Medienträgern sind
in den Einheitspreis der Baustelleneinrichtung
einzukalkulieren.

Baustoffe sind in der erforderlichen Qualität und
Dimensionierung zu bevorraten. Mehrkosten für
Stillstandszeiten der Baustelle wegen mangelnder
Bevorratung werden nicht anerkannt.

Lieferung, Aufstellen, Vorhalten und Abtransport von
Maschinen und Materialien, einschließlich fachgerechter
Entsorgung von Altstoffen inkl. der Deponiegebühren
sind in die Einheitspreise einzukalkulieren.
Gegebenenfalls ist ein mehrmaliger An- und Abtransport
der Geräte bzw. ein Umsetzen der Baumaschinen
und -materialien erforderlich.

2.4 Baugrund
Für das Gesamtprojekt liegen "Baugrunderkundung und
Gründungsgutachten" (Büro GGU, Braunschweig;
Vorabzug: 16.07.2021 mit Bodenprofilen und
Analyseergebnissen; Endfassung: 11.03.2026, ohne neue
Untersuchungen) vor.
Am "Ort der Verantwortung" wurden zwei
Kleinrammbohrungen vorgenommen, die trotz eines
geringen
Abstandes der gewählten Aufschlusspunkte und fast
gleicher Geländehöhe (79,29 mNHN bzw. 79,32
mNHN) einen Unterschied in der Mächtigkeit der
Bodenhorizonte zeigen:

Am westlichen Bohrpunkt (KRB 14) steht unterhalb von
Mutterboden (30 cm), eines geringmächtigen
Aufschüttungshorizontes (20 cm) und eines
Feinsandhorizontes (hellbraun, schluffig, vernässt) ab
90 cm
unter GOK der Tonhorizont an (schluffig, schwach
feinsandig).
Am östlichen Bohrpunkt (KRB 15) fehlt der
Aufschüttungshorizont und der Tonhorizont (dunkelgrau,
schluffig)
beginnt bei 1,90 m unter GOK.
Der Grundwasserstand wurde am 01.06.2021 bei einer
Geländehöhe von 77,86 mNHN festgestellt (1,46 m
unter GOK).

Abb 2.: Lageplan II aus Baugrundgutachten

Abb. 3: Bodenprofil V aus Baugrundgutachten

2.5 Bodenkontamination
Die Stadt Wolfsburg wird vor Beginn der Baumaßnahme
eine Insitu-Beprobung veranlassen, so dass
bekannt ist, wie mit dem abzufahrenden Aushub zu
verfahren ist. Eine Beprobung von Haufwerken auf der
Baustelle ist nicht erforderlich.

Gemäß "Baugrunderkundung und Gründungsgutachten" des
Büros GGU ist der vorhandene Boden dem
Zuordnungswert Z 0 zuzuordnen.

2.6 Kampfmittel
Das Baufeld liegt innerhalb einer
Kampfmittelverdachtsfläche. Der AG stellt
baubegleitend eine Fachfirma für
Kampfmittelberäumung.

3. Bauablauf und -organisation
Die Koordination der Leistungen obliegt dem AN. Dabei
sind zeitliche Vorgaben, die sich aus der
Ausschreibung und den Vertragsbedingungen ergeben,
zwingend zu berücksichtigen und einzuhalten.
Während aller Arbeiten des Auftragnehmers (AN) auf der
Baustelle muss ein deutsch sprechender Vertreter
des AN anwesend sein, der bevollmächtigt ist,
Anordnungen der Bauleitung entgegen zu nehmen und
weisungsberechtigt die erforderlichen Maßnahmen
ergreifen kann. Er nimmt an den regelmäßig
stattfindenden Baubesprechungen teil.

Während der Arbeiten ist ein Bautagebuch zu führen,
wöchentlich vorzuzeigen und als Kopie an die
Bauleitung auszuhändigen. Mindestangaben sind:
- eingesetztes Personal und Maschinen
- Temperatur und Niederschlagsmenge
- besondere Vorkommnisse, wie z.B.
Leitungsbeschädigungen
- Ergebnisse von Absprachen Beteiligten

Vor Baubeginn wird in einer gemeinsamen Begehung der
Zustand der Baustelle und des unmittelbaren
Umfeldes festgehalten und protokolliert. Die
Dokumentation des Zustandes vor Baubeginn obliegt dem
AN.

Vor Beginn der Arbeiten hat sich der AN über die Lage
von Leitungen, Kabeln, Dränagen etc. bei den
zuständigen Medienträgern zu informieren. Die
Leitungsabfragen und das Einholen evtl. erforderlicher
Genehmigungen erfolgt eigenverantwortlich durch den
AN. Der AN haftet für alle durch seine Bauarbeiten
entstehenden Schäden an den Anlagen.

3.1 Strom- und Wasserversorgung
Anschlüsse für Baustrom und Bauwasser stehen nicht zur
Verfügung. Dies ist eigenverantwortlich zu
beschaffen und mit dem jeweiligen Versorger
abzurechnen. Eine gesonderte Vergütung durch den AG
erfolgt
nicht.

3.2 Abfälle
Die Bauarbeiten sind so durchzuführen, dass die
verwertbaren Anteile von Bauschutt und
Baustellenabfällen
sowie Bodenaushub auf der Baustelle getrennt erfasst
und einer Verwertung zugeführt werden können.
Mineralstoffe wie Steine und Betonbruch sollen von
übrigen Baustoffen nichtmineralischen Ursprungs sowie
von Metall und Holz getrennt abgebaut, abgebrochen und
erfasst werden.
Grundsätzlich sind alle Abfälle und Bauschutt nach dem
gültigen Kreislaufwirtschafts- und Abfallgesetz
geordnet zu entsorgen. Entsprechende Nachweise sind
der Bauleitung über Deponiescheine mit den
entsprechenden Massennachweisen zu
übergeben.Massennachweise ohne Nachweis des Verbleibs
werden
nicht anerkannt.

Selbst verursachte Abfälle des AN verbleiben in dessen
Eigentum und sind von diesem in geeigneter Weise
getrennt zu sammeln und täglich zu beseitigen.

Für die Wiederverwendung oder schadlose Verwertung von
Abfällen jeglicher Art sind die gültigen
gesetzlichen Vorschriften zu beachten und einzuhalten.
Mit Fertigstellung seiner Leistungen hat der AN eine
lückenlose Abfallbilanz und Entsorgungsdokumentation
aller Abfälle vorzulegen

3.3 Ausführungszeit
geplante Bauzeit: 01.12.2026 bis 15.04.2027

Für den geplanten Spatenstich (genauer Termin wird
noch festgelegt)  sind folgende Materialien und
Maschinen auf der Baustelle vorzuhalten:
5 Schaufeln, Sand, Bagger, 1 Bauzaunfeld zum Anbringen
eines bauseits gestellten Banners.

4. Leistungsverzeichnis / Abrechnung
4.1 Leistungsverzeichnis
Der Wortlaut des vom Auftraggeber übergebenen
Leistungsverzeichnisses (LV) ist verbindlich.
Bei Widersprüchen zwischen den Vorbemerkungen /
zusätzlichen Technischen Vertragsbestimmungen
(ZTV) und dem Leistungsverzeichnis gelten vorrangig
die Angaben im LV.
Werden vom Bieter einzelne Positionen oder Abschnitte
des LV als technisch mangelhaft angesehen, so hat
der Bieter im Zuge der Angebotsabgabe darauf
hinzuweisen.
Eintragungen in das LV über die geforderten Angaben
hinaus sind unzulässig.
Bei technisch widersprüchlichen Angaben im
Leistungsverzeichnis zwischen Kurztext und Langtext
gelten die
Angaben im Langtext; dies gilt auch bei Angeboten.
Ist im Leistungsverzeichnis vorgegeben, auf welche
Weise die Leistung zu erbringen ist, so ist der
Auftragnehmer daran gebunden.
Grundsätzlich hat der Auftragnehmer die technologische
Ausführung seiner Arbeiten selbst zu wählen.
Alle Leistungen verstehen sich, wenn nicht anders
beschrieben, einschließlich der Lieferung und Montage.
Die eingebauten und umfassenden Konstruktionen sind
vor Beschädigung und Verschmutzung zu schützen,
Schutzmaterialien sind nach Beendigung der Arbeiten zu
entsorgen. Diese Leistungen sind, falls nicht
gesondert ausgeschrieben, in die Einheitspreise
einzurechnen.
Alle ausgeschriebenen Leistungen umfassen sämtliche
erforderliche Nebenarbeiten sofern diese nicht
gesondert aufgeführt werden.
Die Kosten für den Verbrauch von Strom und Wasser sind
Bestandteil der Einheitspreise.

4.2 Baustoffe
Die für die Ausführung angegebenen Fabrikatsangaben
verstehen sich als Produktempfehlung zur Qualitäts-
und Ausführungsorientierung für die anzubietenden
Produkte.

Die im LV angegebenen Baustoffe können durch
gleichwertige ersetzt werden. Der Nachweis der
Gleichwertigkeit muss vom Bieter zur Angebotsabgabe
kostenlos erbracht werden, entbindet ihn jedoch nicht
von seiner Haftung.

4.3 Gebühren
Alle Gebühren wie z.B. Stellgenehmigungen,
Nutzungsentgelte und dergleichen die im Zusammenhang
mit
den zu erbringenden Leistungen stehen, sind in die
Einheitspreise einzukalkulieren und werden nicht
gesondert vergütet.

4.4 Preisbildung
Sämtliche Einzelpreise sind Nettopreise. Die Mehrwert-
bzw. Umsatzsteuer ist gesondert am Ende des
Angebots auszuweisen.
In die Einheitspreise sind grundsätzlich alle
Aufwendungen einzubeziehen, die sich aus der
Einhaltung der
allgemein für Bauarbeiten sowie für das entsprechende
Gewerk geltenden Unfallverhütungsvorschriften
ergeben, sofern sie keine Besonderen Leistungen
darstellen.
Für alle Leistungen sind die ggf. erforderlichen
örtlichen Aufmaße, statischen Berechnungen,
Werksplanungen und technischen Abnahmen in der
Kalkulation zu berücksichtigen, sie werden nicht
gesondert vergütet.
Nebenleistungen werden nicht gesondert vergütet und
gehören ohne Erwähnung zur vertraglichen Leistung.
Im Zweifel gelten zur Abgrenzung von Neben- und
Besonderen Leistungen die ATV DIN 18299 ff. (VOB/C).

4.5 Unvorhergesehene Arbeiten
Bei unvorhergesehenen Arbeiten ist vor Beginn der
Ausführung mit dem AG bzw. der Bauleitung zu klären,
ob diese über ein Nachtragsangebot oder Stundenlohn
auf Nachweis durchzuführen sind.

4.6 Aufmaß, Bestandsdokumentation
Aufmaße sind, falls zum Nachweis erforderlich, ggf.
durch Skizzen o.ä. zu belegen. Sie sind baubegleitend
vorzunehmen.
Die Abrechnungaufmaße sind der Bauleitung des AG
vorzulegen und freizugeben.

Die durch in Rechts- oder Verwaltungsvorschriften oder
vereinbarten technischen Normen geforderten
Prüfungen der geschuldeten Leistung entstandenen
Kosten und Gebühren sowie Revisionspläne sind vom
AN kostenfrei zu erbringen, sofern sie nicht in den
ATV der VOB/C oder in den Vorschriften selbst als
besondere Leistungen ausgewiesen sind.
Zu den Prüfungen in diesem Sinne gehören:
- Eignungsprüfungen
- Eigenüberwachungsprüfungen
- Fremdüberwachungsprüfungen
- Kontrollprüfungen, sofern vorgeschrieben oder
vereinbart
Die Unterlagen sind zur Freigabe vorzulegen.

5. Vertragsgrundlage
Mit dem Vertrag werden die VOB in allen Teilen sowie
alle anzuwendenden DIN-Normen, ZTV und die
anerkannten Regeln der Technik  in der zum Zeitpunkt
des Vertragsabschlusses gültigen Fassung
vereinbart.

Die Auflistung bzw. Nennung von Normen erhebt keinen
Anspruch auf Vollständigkeit.

6. beigefügte Unterlagen
Der Ausschreibung liegen folgende Unterlagen bei:
- 260828_Anlage 1 OdV Lageplan Baustelle.pdf
- 260828_Anlage 2 OdV Technischer Entwurfsplan.pdf

### Titel 01 Vorbereitende Arbeiten

*Hinweis*
Abbrucharbeiten

**01.01 Rasensode abschieben**
Rasensode / Grasnarbe, inkl. Wurzelwerk abschieben,
anfallendes Material laden und der fachgerechten
Verwertung
zuführen, inkl. Gebühren, in Randbereichen, an Kanten
und
Einbauten in Handarbeit, bei Bedarf vorab mähen des
Bewuchses.

Abtragsstärke: ca. 10cm

Entsorgungsnachweise sind vorzulegen. Abrechnung nach
Flächenaufmaß.
Menge: 270,000 m²

**01.02 Holzpoller ausbauen, lagern, wieder einbauen**
Vorhandene Poller aus Holz, Ø 16 cm, ausbauen,
zwischenlagern und nach Beendigung der Maßnahme wieder
einbauen, ohne Fundament.

Länge: 200 cm (100 cm über GOK)
Menge: 8,000 Stk

**01.03 Poller ausbauen, entsorgen**
Vorhandene Poller aus Metall, Ø 7 cm, ausbauen, inkl.
Fundament, anfallendes Material trennen und der
ordnungsgemäßen Verwertung zuführen.

Länge: 70 cm (40cm über GOK)
Menge: 5,000 Stk

*Hinweis*
Bodenarbeiten

**01.04 Oberboden abschieben, lagern**
Vorhandenen Oberboden abschieben, sieben, seitlich zum
Wiedereinbau lagern, Steine, Unrat >5cm sowie Kräuter
und
Wurzelreste absammeln und ordnungsgemäß entsorgen.

Abtragstiefe: i.M. 20 cm

Abrechnung nach Abtragsprofilen feste Masse.
Menge: 54,000 m³

**01.05 Oberboden abfahren**
Nicht benötigten Oberboden laden und zur eigenen
Verwendung abfahren.

Abrechnung nach Lieferschein, Lockerungsfaktor 1,2
Menge: 20,000 m³

**01.06 Boden abtragen, lagern**
Vorhandenen Boden profilgerecht lösen und auf
Haufwerke zum
Abtransport lagern.

Bodenklasse: 3-4
Abtragsstärke: bis 20 cm
bisherige Zuordnung nach LAGA: Z0

Abrechnung nach Abtragsprofilen feste Maße.
Menge: 15,000 m³

**01.07 Bodenabtrag Fundamente, lagern**
Vorhandenen Boden für Fundamente bzw. Bodenplatte
profilgerecht in Teilflächen lösen und auf Haufwerke
zum
Abtransport lagern.

Bodenklasse: 3-4
Abtragsstärke: bis 50 cm
bisherige Zuordnung nach LAGA: Z0

Abrechnung nach Abtragsprofilen feste Masse.
Menge: 5,000 m³

**01.08 Zulage Boden schuttdurchsetzt**
Zulage zu vorherigen Positionen für Erschwernisse bei
schuttdurchsetzten Boden, auf Nachweis und nach
Abstimmung
und Freigabe durch den AG.
Menge: 5,000 m³

**01.09 Boden laden, transportieren**
Boden der Haufwerke laden, transportieren und der
ordnungsgemäßen Verwertung zuführen.

Materialwert gem. EBV, Anlage 1: BM-0 bis BM-F3, nicht
gefährlich
Abfallschlüssel: 17 05 04

Inklusive Entsorgungsgebühren und Entsorgungsnachweis.

Abrechnung nach Lieferschein (Umrechnung mit Faktor
1,9 t/m³
und Lockerungsfaktor 2,0)
Menge: 76,000 t

**01.10 Transport belasteter Böden, bis 100km**
Transport von belasteten Böden auf LKW laden und zur
Verwertungsstelle nach Angaben des AG transportieren,
im
Begleitscheinverfahren.

einfache Transportentfernung: bis 100km
Abfallschlüssel: AVV 17 05 03

Abrechnung nach Wiegeschein der Entsorgungsanlage,
(Umrechnung mit Faktor 1,9 t/m³ und Lockerungsfaktor
2,0)
Menge: 15,000 t

**01.11 Füllboden liefern, einbauen**
Füllboden liefern, höhen- und profilgerecht lagenweise
einbauen
und verdichten, nichtbindig, frostbeständig, inkl.
aller
Nebenarbeiten.

Einbaustärke: bis 20cm
Verformungsmodul: Ev2 mind. 45 MN/m²

Abrechnung nach Auftragsprofilen feste Masse, im
eingebauten, verdichteten Zustand.
Menge: 5,000 m³

**01.12 Rohplanum herstellen**
Rohplanum für alle befestigten Flächen unter Beachtung
der
Einbaustärken im Auf- und Abtrag höhen- und
profilgerecht
herstellen, zulässige Abweichung von der Sollhöhe +/-
3cm,
Steine, Unrat und organische Material über 5cm
Durchmesser
absammeln und ordnungsgemäß entsorgen.

Auf- und Abtrag: i.M. 10 cm
Verformungsmodul: Ev2 mind. 45 MN/m², der Nachweis ist
im
Rahmen der Eigenüberwachung zu erbringen

Abrechnung nach bearbeiteter Fläche.
Menge: 145,000 m²

### Titel 02 Wege und Plätze

**02.02 TS aus N-Schotter 0/32, D=25cm**
Ungebundene Tragschicht aus Natursteinschotter für
befestigte
Flächen liefern, höhen- und profilgerecht einbauen,
fachgerecht
lagenweise verdichten, Genauigkeit unter der 4-m Latte:
+/-1 cm.

Material: Natursteinschotter 0/32
Schichtdicke: 25cm im verdichteten Zustand
Wasserschluckwert: mind. 0,2 cm/sec
Verformungsmodul: Ev2 120 MN/m²
Verdichtungsgrad: DPr 1,03

Einbauort: Wassergebundene Decke, Pflaster, Stufe

Abrechnung nach m² fertiger Fläche.
Menge: 145,000 m²

**02.03 TS aus N-Schotter 0/32, D=40cm**
Wie vorherige Position, jedoch:

Schichtdicke: 40cm im verdichteten Zustand

Einbauort: unter Betonsitzelementen
Menge: 5,000 m²

**02.04 TS aus N-Schotter 0/32, D=60cm**
Wie Position 02.02, jedoch:

Schichtdicke: 60cm im verdichteten Zustand

Einbauort: unter Ausstellungstisch und Infopult
Menge: 8,000 m²

*Hinweis*
Einfassungen

**02.05 Tiefbordstein 10x40 lief., einbauen**
Bordstein aus Beton nach DIN EN 1340, Qualität D, T,
I, nach
DIN 483 liefern, fachgerecht versetzen, auf ein 15cm
starkes
Fundament aus Magerbeton C 12/15 mit beidseitiger
Rückenstütze, Breite ca. 15cm, Ausführung gradlinig,
inkl. aller
erforderlicher Erd- und Nebenarbeiten sowie die
Herstellung von
Passstücken.

Format: Tiefbordstein 10x40x100cm
Farbe: grau
Oberfläche: glatt

Einbauort: Einfassung Wassergebundene Decke
Menge: 48,000 m

**02.06 Tiefbordstein 10x30 lief., einbauen**
Wie vorherige Position, jedoch:

Format: 10x30x100cm

Einbauort: Einfassung Pflasterfläche
Menge: 10,000 m

*Hinweis*
Deckschichten

**02.07 Dyn. Schicht 0/8 lief., einbauen**
Dynamische Schicht für Wassergebundene Wegedecke nach
DIN 18315, FLL und ZTV SoB-StB, Kalksteinschotter
liefern,
profilgerecht gem. Herstellerangaben in feuchtem
Zustand
einbauen und fachgerecht verdichten, der Einbau erfolgt
zwischen seitlichen Einfassung, zulässige Abweichung
von der
Nennhöhe +/- 10mm, Ebenheit 10 mm unter der 4m Latte

Körnung: 0/8
Farbe: analog Deckschicht
Einbaudicke: 6cm (im verd. Zustand)
Gefälle: quer ~2,5%, längs ~1,0%

Einbauort: Platzfläche

Abrechnung nach m² fertiger Fläche. Der Nachweis der
Eignung
und Umweltverträglichkeit ist vor Bestellung
unaufgefordert
vorzulegen.

Produkt der Planung: Sabadyn von DISPOplus GmbH
oder gleichwertig

angebotenes Produkt und Lieferant: '.........'

Wenn kein Eintrag erfolgt, gilt das Produkt der
Planung.
Menge: 135,000 m²

**02.08 Wassergebundene Decke, D=4cm**
Deckschicht für Wassergebundene Wegedecke, als reinen
Naturbaustoff aus mehreren Gesteinsanteilen mit
gleichbleibender Sieblinie, mineralische Füller ohne
Lehm und
Tonanteile liefern, gut erdfeucht gem.
Herstellerangaben
einbauen und fachgerecht verdichten, zulässige
Abweichung
von der Nennhöhe +/-5 mm, Ebenheit 10 mm unter der 4m
Latte, inkl. aller Materiallieferungen und
Nebenarbeiten, der
Einbau erfolgt mit seitlichen Einfassungen.

Körnung: 0/5
Farbe: Sabalith sandbraun
Einbaudicke: 4cm (im verd. Zustand)
Gefälle: quer ~2,5%, längs ~1,0%

Oberflächenfestigkeit: > 80kN/m²
Frostbeständigkeit: F4 gem. TL Stein
Verschleißbeständigkeit: = 90%
Verdichtungsgrad: DPr 97%
Wasserdurchlässigkeit: > 8x10hoch-4 cm/s
Wasserspeicherkapazität: ~ 8 l/m²
max. Wasserkapazität: ~ 20%
Luftgehalt bei max. Wasserkapazität: ~ 25%
Porenvolumen: ~ 45%
ph-Wert: > 8,5

Einbauort: Platzfläche

Verdichtung durch Walzen bei ausreichender
Feuchtigkeit, das Walzen ist im Abstand von 2 Wochen
nochmal zu wiederholen.

Abrechnung nach m² fertiger Fläche. Das Material ist
vor
Bestellung zu bemustern und durch den AG freizugeben.

Der Nachweis der Eignung, Umweltverträglichkeit ist vor
Bestellung unaufgefordert vorzulegen

Produkt der Planung: Sabalith sandbraun von DISPOplus
GmbH
oder gleichwertig

angebotenes Produkt/Hersteller: '.........'

Wenn kein Eintrag erfolgt, gilt das Produkt der
Planung.
Menge: 135,000 m²

**02.09 Wassergebundene Wegedecke überarbeiten**
Wassergebundene Wegedecke (Deck- und Dynamische
Schicht) im Bereich des Tisches und Ausstellungspultes
für die
Montage auf den Betonbodenplatten der Pos. 03.01.01 und
03.01.02 durch den Metallbauer vorbereiten, Material in
mehreren Teilbereichen getrennt ausbauen und lagern,
nach
Montage der Elemente durch das Gewerk Metallbau wieder
einbauen, verdichten und ebnen.

Fläche gesamt: ca. 3 m²
Fläche Fußplatten Tisch: 4 Stück á 1,85 x 0,3 m
Fläche Fußplatte Ausstellungspult: 1 Stück 1,85 x 0,4 m
Menge: 1,000 Psch

**02.10 Betonpflaster 20x10, lief., einbauen**
Pflasterstein aus Beton nach DIN EN 1338, Qualität D,
I,
Microfase, zweischichtig mit Natursteinkörnung im
Vorsatz,
betonglatte Oberfläche, liefern, höhen- und
fachgerecht gem.
Herstellerangaben verlegen auf Bettung aus
Brechsand-Splitt-Gemisch 0/5, zwischen seitlichen
Einfassungen, Fugenbreite 4mm, verfüllen mit Brechsand,
kornabgestuft und filterstabil, fachgerecht
verdichten/abrütteln,
ggf. nachverfugen, inkl. Lieferung sämtlicher
Materialien.

Format: Rastermaß 20x10x6 cm
Farbe: grau, passend zum Bestandsweg
Verband: Reihenverband
Bettungsstärke: 4 cm im verdichteten Zustand
Gleit-/Rutschwiderstand: Abschnitt 5.3.5: ausreichend,
USRV
(SRT)-Wert >/= 55
Rutschwerte: R-Wert 13

Einbauort: Zuwegung

Abrechnung nach m² fertiger Fläche. Das Material ist
vor
Bestellung zu bemustern und durch den AG freizugeben.

Die Rüttelgänge haben mit einer auf die Pflasterstärke
abgestimmten Rüttelplatte mit Gummimatte zu erfolgen.
Überschüssiges Fugenmaterial ist vor jedem Rüttelgang
zu
beseitigen, um ein Verkratzen der Oberfläche zu
verhindern.
Menge: 7,000 m²

### Titel 03 Baukonstruktion

#### Untertitel 03.01 Fundamente

**03.01.01 Bodenplatte Tisch herstellen**
Bodenplatte/Fundament aus Beton für den
Ausstellungstisch
fachgerecht herstellen, konstruktiv bewehrt, auf
Tragschicht der
Pos. 02.04, inkl. Schalung nach Wahl des AN, OK Platte
10cm
unter Gelände, Oberfläche glatt abziehen, nach dem
Abbinden
verfüllen, inkl. aller erforderlichen Nebenarbeiten.

Material: Beton C 20/25, XC 2, XF 1
Abmessungen: 382 x 170 x 25 cm

Bewehrung siehe gesonderte Position. Die
Mindestüberdeckung
ist bei der Wahl der Schalung zu beachten.

Zum Schutz der Betonplatte ist oberseits eine zu
liefernde
besandete Bitumenbahn zu verlegen.
Menge: 1,700 m³

**03.01.02 Fundament Infopult herstellen**
Fundament aus Beton für das Infopult fachgerecht
herstellen,
konstruktiv bewehrt, aufliegend auf 3 herzustellenden
Punktfundamenten 25x25x60 cm, inkl. Schalung nach Wahl
des
AN, OK Platte 10cm unter Gelände, Oberfläche glatt
abziehen,
nach dem Abbinden verfüllen, inkl. aller erforderlichen
Nebenarbeiten.

Material: Beton C 20/25, XC 2, XF 1
Abmessungen Fundamentbalken: 182 x 40 x 25 cm

Bewehrung siehe gesonderte Position. Die
Mindestüberdeckung
ist bei der Wahl der Schalung zu beachten.

Zum Schutz der Betonplatte ist oberseits eine zu
liefernde
besandete Bitumenbahn zu verlegen.
Menge: 0,400 m³

**03.01.03 Bewehrung Tisch herstellen**
Bewehrung für Bodenplatten/Fundament Ausstellungstisch
Pos.
03.01.01 herstellen, vorgefertigte Baustahlmatten
liefern,
biegen, schneiden, verknüpfen mit S-Schlange 90 mm zum
Herstellen des notwendigen Abstandes, fixieren und in
2 Lagen
einbauen, Betondeckung allseitig mind. 3 cm, inkl.
aller
erforderlichen Nebenarbeiten.

Material: Q257A
Stahlgüte: B 500 A nach DIN 488
Maße Bodenplatte Tisch: 382 x 170 cm
Menge: 13,000 m²

**03.01.04 Bewehrung Infopult herstellen**
Bewehrungseisen Ø 8 mm für Bodenplatte/Fundamente
Infopult
Pos. 03.01.02 liefern, biegen, schneiden, fixieren und
einbauen,
Betondeckung allseitig mind. 3 cm, inkl. aller
erfoderlichen
Nebenarbeiten.

Material: BSt. 500A nach DIN 488
Menge: 0,100 t

**03.01.05 Fundamente Sitzblöcke herstellen**
Fundament für Betonsitzelemente herstellen, unbewehrt,
in zwei
Teilabschnitten über Eck, auf Tragschicht der Pos.
02.03, inkl.
5cm Sauberkeitsschicht und Schalung nach Wahl des AN,
OK
Fundament ca. 5cm unter Gelände, Oberfläche glatt
abziehen,
nach dem Abbinden verfüllen, inkl. aller erforderlichen
Nebenarbeiten.

Material: Beton C 20/25
Abmessungen: 540 und 490 x 50 x 20 cm
Menge: 1,100 m³

#### Untertitel 03.02 Einfriedungen

**03.02.01 Absperrgitter lief., einbauen**
Absperr- / Rasengitter aus Quadratrohr, Stahl
feuerverzinkt und
spritzlackiert bestehend aus Pfosten mit rautenförmiger
Aussparung über Eck, Kopf mit Platte verschlossen,
vorgerichtet zum Einbetonieren und Querriegel aus Stahl
feuerverzinkt und vorlackiert liefern, in
Teilabschnitten gem.
Herstellerangaben höhen- und fluchtgerecht in
Fundament aus
Beton C 20/25, 30x30x60 cm, OK 10 cm unter GOK
einbauen,
inkl. Lieferung aller benötigten Materialien und
Kleinteile wie z.B.
Verbindungsmuffen, Endkappen etc. sowie der
erforderlichen
Erd- und Nebenarbeiten und Anpassungsarbeiten.
Schnittstellen
müssen bauseitig nachlackiert werden.

Pfosten: Quadratrohr 60 x 60 mm, Gesamthöhe 75 cm
Anzahl: ca. 18 Stück
Querriegel: Quadratstahl 30 x 30 mm, jeweils 6 m lang
Bodenabstand Querriegel: 30 cm
Pfostenabstand: ca. 2 m
Endkappen: 6 Stück
Farbe: anthrazit Db 703 Eisenglimmer

Produkt der Planung: Rasengitter "Görlitzer Park" der
Firma
Ernst Freyer & Sohn

oder gleichwertig
angebotenes Produkt / Hersteller: '.........'

Wenn kein Eintrag erfolgt, gilt das Produkt der
Planung.
Menge: 30,000 m

**03.02.02 Eckausbildung herstellen**
Zulage für die Herstellung einer Eckausbildung,
Quadratstahl
30x30 mm, als 90° Ecke
Menge: 1,000 Stk

**03.02.03 Baumschutzrost lief., montieren**
Gitterrost / Baumschutzrost aus Stahl, feuerverzinkt
nach DIN
EN ISO 1461 mit einer bleifreien Zinkschmelze
(Zinkanteil
98%), mehrteilig, zum Aufschrauben, liefern und gem.
Herstellerangaben höhen- und fluchtgerecht auf das
Fertigfundament der nachfolgenden Position montieren,
inkl.
Lieferung aller Verbindungselemente, Schrauben,
Scheiben,
Dübel etc..

Abmessung: 250 x 250 cm, Innenöffnung 70 x 70 cm
Radlast: bis 5 t
Material: Stahl-Pressrost, Werkstoff S 235JR
Maschenteilung: 33 x 11 mm, rutschhemmende Ausführung
R 11, Roste mit ausgekerbten Querstäben, trapezförmig
gestanzt, mit randverstärkter Aussparung
Tragrahmen: mit separatem Außenrahmen als
Pflasteranschlagkante, mehrteilig aus Stahl S235JR (EN
DIN 10
027-1) feuerverzinkt

Produkt der Planung: Gitterrost CLATRI der Firma
Humberg
GmbH

oder gleichwertig
angebotenes Produkt / Hersteller: '.........'

Wenn kein Eintrag erfolgt, gilt das Produkt der
Planung.
Menge: 1,000 Stk

**03.02.04 Fertigfundament lief., einbauen**
Fertigfundament passend zum Baumschutzrost der
vorherigen
Position liefern, höhen- und fluchtgerecht einbauen,
viereckig,
aus Beton C 35/45 mit hohem Wassereindringwiderstand
und
Bewehrung mit Bügelkorb Q 188 A für bis 5 t Radlast mit
eingegossenen Gewindehülsen für Transport und Montage,
inkl.
Schraubenset und Transportösen.

Abmessung: 250 x 250 cm, Höhe 25 cm, vierteilig
Einbau: 3cm unter GOK
Gewicht: ca. 880 kg
Menge: 1,000 Stk

**03.02.05 Stammschutzbügel lief., montieren**
Stammschutzbügel aus Flachstahl 8 cm, D=1cm,
feuerverzinkt
und pulverbeschichtet, liefern und gem.
Herstellerangaben
höhen- und fluchtgerecht auf Baumschutzrost der Pos.
03.02.03
montieren, inkl. aller benötigten Befestigungselemente.

Maße: LxB 86 x 86 cm, H 80 cm, 2-teilig
Pulverbeschichtung: DB 703 Eisenglimmer Feinstruktur

Produkt der Planung: Stammschutzbügel PINUS der Firma
Humberg GmbH, Art.Nr. 59095

oder gleichwertig
angebotenes Produkt / Hersteller: '.........'
Wenn kein Eintrag erfolgt, gilt das Produkt der
Planung.
Menge: 1,000 Stk

#### Untertitel 03.03 Sonstiges

**03.03.01 Blockstufe lief., verlegen**
Blockstufe aus Betonwerkstein liefern, höhen- und
profilgerecht,
engfugig auf 3cm Mörtel-/Ausgleichsschicht und 20cm
Fundament aus Beton C 12/15 verlegen, inkl. Lieferung
der
benötigten Materialien und aller erforderlichen
Nebenarbeiten.

Abmessung: LxBxH 100x30x20 cm
Farbe: Betongrau
Oberfläche: rutschhemmend R13
Kopf: beidseitig sichtbar
Menge: 2,000 Stk

### Titel 04 Einbauten / Ausstattung

*Hinweis*
Ausführungshinweise Betonfertigteile

Die Herstellung erfolgt gem. DIN EN 206 DIN 1045 Beton-
Festlegung, Eigenschaften, Herstellung und
Konformität, dem
Merkblatt "Sichtbetonflächen" der Fachvereinigung
deutscher
Betonfertigteilbau e.V. und DIN EN 13198
Betonfertigteile.

Eine Bewehrung ist nach statischer Erfordernis
auszuführen.
Ein statischer Nachweis ist vorzulegen.
Annahme: konstruktiv als Transportbewehrung (50kg/m3)

Für die Betonfertigelemente sind Handmuster gem.
Positionsbeschreibung zur Bemusterung vorzulegen.

Einbau mit 2% Gefälle auf dem Fundament. Fugenabstand =
8mm, offen.

In die Preise für die Betonfertigelemente sind alle
Kosten für die
Herstellung, Lieferung, Transport innerhalb der
Baustelle und
inkl. aller notwendigen Geräte für das Versetzen und
den
Einbau einzurechnen. Hierzu zählen insbesondere z.B.
Kräne
und Vakuumhebegeräte.

Das Versetzen muss mit geeignetem Gerät z.B.
Vakuumhebegerät so erfolgen, dass es zu keinen
Beschädigungen, Verkratzungen und Kantenabplatzungen
kommt. Transportanker sind aufgrund der Plattenform und
Versetzart nicht möglich. Das Eigengewicht der
Betonfertigelemente ist dabei zu berücksichtigen.

Für alle Produkte sind die entsprechenden
Prüfzeugnisse und
Zertifikate vorzulegen.

**04.01 Betonsitzelement 200x45x50 lief., einbauen**
Betonsitzelement als Fertigteil konstruktiv bewehrt
nach
statischen Erfordernissen herstellen, liefern und auf
Fundament
der Pos. 03.01.05 höhen- und fluchtgerecht einbauen.

Abmessung: 200x45x50 cm
Material: Beton C 35/45 XC 4, XF 1 gem. DIN 18500
Kanten: 4 mm gefast
Sichtflächen: glatter Sichtbeton, Sichtbetonklasse SB 4
Farbton: hellgrau
Fugenabstand: </= 8 mm
Einbindetiefe: mind. 5 cm

angebotenes Produkt/Hersteller: '.........'
Menge: 4,000 Stk

**04.02 Betonsitzelement Ecke 186/86x45x50 lief., einbauen**
Wie vorherige Position, jedoch:

Ausführung als Eckelement
Abmessungen: 186/86 x 45 x 50 cm
Menge: 1,000 Stk

**04.03 Sitzbankauflage aus Holz lief., montieren**
Sitzbankauflage aus Lärchenholz herstellen, bestehend
aus je 7
Sitzleisten 5x5 cm, unterseits verdeckt verschraubt
auf 3
U-Profile 30/15 mm mit einem Spaltmaß von 1,88 cm,
Montage
auf Betonsitzelementen der vorherigen Position, inkl.
Lieferung
aller Materialien und Befestigungsmittel sowie ggf.
erforderliche
Anpassungsarbeiten.

Abmessungen: 200x46 cm
Auflagenhöhe: 6,5 cm
Gewicht: ca. 48 kg
Holzart: Lärche
Holzoberfläche: hell-, rot- oder dunkelbraun lasiert
Oberfläche Stahl: feuerverzinkt und farbbeschichtet DB
703

Bei Verschraubung in Reihe sollte ein Abstand von 1 cm
zwischen den Auflagen eingehalten werden.

Vor Bestellung sind Handmuster in den drei Farben
vorzulegen
und vom Bauherrn freizugeben.

Produkt der Planung: Auflage Kristall der Firma Runge
GmbH &
Co. KG

oder gleichwertig
angebotenes Produkt / Hersteller: '.........'

Wenn kein Eintrag erfolgt, gilt das Produkt der
Planung.
Menge: 4,000 Stk

**04.04 Abfallbehälter lief., einbauen**
Abfallbehälter aus Stahl zum Einbetonieren mit
Abdeckung und
Ascher liefern, höhen- und fachgerecht gem.
Herstellerangaben
einbauen, in Betonfundament C 20/25, Maße ca. 60x30x45
cm,
OK ca. 10cm unter GOK, inkl. Lieferung aller benötigten
Materialien sowie aller erforderlichen Erd- und
Nebenarbeiten.

Behälter: Ø 360 mm, aus Stahlblech 2 mm, Abdeckung 4 mm
stark, ausgesteift und komplett verschweißt
Innenbehälter: Aluminium mit innen angeschweißtem
Winkelgriff
Inhalt: ca. 50 Liter
Gewicht: ca. 34 kg
Gesamtmaße: HxBxT 830x430x360 mm
Ständer: um 355 mm verlängert, zum Einbetonieren
Behälter mit 4-facher Arretierung stabil am Tragrahmen
geführt
Rahmensystem: aus Rechteckstahlrohr 80x30x2 mm,
vollverschweißt

Alle Stahlteile Hochtemperatur-feuerverzinkt (ca.
600°) und
zusätzlich 2-fach beschichtet in DB 703 - Feinstruktur
und
Anti-Graffiti Beschichtung, Ascher gesichert
verschraubt mit
Abdeckung, komplett aus Edelstahl.
Einfaches Entleeren in den Innenbehälter durch
Tippmechanismus
Entleerung: durch Kippen des Behälters mit Anschlag und
Herausnehmen des Innenbehälters, Sicherung durch
integrierten Sicherheits-Schnappverschluss, 8 mm
Dreikant

Produkt der Planung: Abfallbehälter KIRN der Firma WETZ
Außenraumelemente GmbH

oder gleichwertig
angebotenes Produkt / Hersteller: '.........'

Wenn kein Eintrag erfolgt, gilt das Produkt der
Planung.
Menge: 1,000 Stk

### Titel 05 Pflanz- und Saatarbeiten

#### Untertitel 05.01 Vegetationstechnische Bodenarbeiten

**05.01.02 Oberboden, bauseits, aufbringen**
Oberboden seitlich gelagert, aufnehmen, innerhalb des
Baustellenbereich transportieren und fachgerecht
einbauen.

Einbaustärke: ca. 30cm bei Pflanzflächen, 15 cm bei
Rasenflächen

Abrechnung über Aufmaß feste Masse. Fertig gestellte
Flächen
sind nicht mehr mit dem Radlader zu befahren.
Menge: 30,000 m³

**05.01.03 Oberboden liefern, aufbringen**
Oberboden liefern, bei Nichteigung des vorhandenen
Bodens
und fachgerecht einbauen, gem. DIN 18915, Humusgehalt
5,5 -
6, ph-Wert neutral.

Einbaustärke: ca. 30cm bei Pflanzflächen, 15 cm bei
Rasenflächen

Abrechnung über Lieferschein, Lockerungsfaktor 1,2,
fertig
gestellte Flächen sind nicht mehr mit dem Radlader zu
befahren.

Der Nachweis zur Eignung des gelieferten Materials als
Vegetationstragschicht ist vor Einbau unaufgefordert
vorzulegen.
Menge: 5,000 m³

**05.01.04 Feinplanum Vegetationsflächen**
Feinplanum herstellen für Vegetationsflächen, Steine
>3cm,
Unrat und schwer verrottbare Pflanzenteile aufsammeln
und
ordnungsgemäß entsorgen, Flächen gleichmäßig andrücken
und unter Berücksichtigung der Bodensetzung fein
planieren,
inkl. Herstellung der Anschlüsse an Kanten, Mauern und
sonstigen Einbauten.

Abweichung von der Sollhöhe: +/- 2cm
Menge: 128,000 m²

**05.01.05 Pflanzgrube Baum**
Pflanzgrube für Baumpflanzung herstellen, Bodenaushub
bis in
eine Tiefe von 1,50 m unter OKG, Grubensohle und Ränder
spatentief lockern durch kreuzweises aufreißen,
überschüssigen Boden ordnungsgemäß abfahren.

Größe der Baumgrube: i.M. 280 x 280 cm
Inhalt: ca. 12 cbm
Menge: 1,000 Stk

**05.01.06 Baumsubstrat lief., einbauen**
Baumsubstrat, überbaubar, gem. FLL "Empfehlungen für
die
Baumpflanzungen Teil 2" liefern und in die vorbereitete
Baumgrube lagenweise einfüllen und verdichten auf Ev2
45 MN/m².

Anforderungen: gleichmäßig durchmichtes, erdfeuchtes
Substrat aus kornabgestuften, struktur- und
sackungsstabilem
Material Oberboden-Sand-Ziegelsplitt-Gemisch
Wasserkapazität: mind. 35 Vol.%
Wasserdurchlässigkeit: > 2mm/min
Luftkapazität: mind. 10 Vol.%
Körnung: 0/16 bis 0/32
ph-Wert: >/= 7,0
Anteil organische Substanz: 1 - 3 Gew.%
Luftkapazität: >/= 10 Vol.%
Salzgehalt: < 150 mg/100 g

Der Nachweis der Eignung ist vor Bestellung und Einbau
der BÜ
zur Freigabe vorzulegen.

angebotenes Produkt/Hersteller: '.........'
Menge: 12,000 m³

**05.01.07 Rindenmulch 10/40 lief., ausbringen**
Rindenmulch 10/40 liefern und in einer Stärke von ca.
5cm im
Bereich der Heckenpflanzung nach der Pflanzung
ausbringen,
das Material muss dem RAL-Gütezeichen und den
Prüfbestimmungen der Gütegemeinschaft Substrate für
Pflanzen e.V. entsprechen.

Der Nachweis der Eignung ist vor Lieferung vorzulegen.
Menge: 40,000 m²

**05.01.08 Rindenhumus 0/20, lief., ausbringen**
Rindenhumus 0/20 liefern und in einer Stärke von ca.
3cm im
Bereich der Gräserpflanzung nach der Pflanzung
ausbringen
und einarbeiten, das Material muss dem RAL-Gütezeichen
und
den Prüfbestimmungen der Gütegemeinschaft Substrate für
Pflanzen e.V. entsprechen.

Der Nachweis der Eignung ist vor Lieferung vorzulegen.
Menge: 53,000 m²

**05.01.09 Mineralischer Mulch 8/16 lief., ausbringen**
Mineralischen Mulch 8/16, Hartkalksteinsplitt liefern
und im
Bereich der Gräserpflanzung fachgerecht in einer
Stärke von
5cm ausbringen.

In den EP ist einzukalkulieren, dass die Ausbringung
des
mineralischen Mulch erst zeitversetzt zur Baumaßnahme
im
darauffolgenden Herbst nach dem Stecken der Zwiebeln
erfolgt.
Menge: 53,000 m²

#### Untertitel 05.02 Pflanzlieferung und -arbeiten

*Hinweis*
Allgemeine Regelung für die Pflanzenlieferung und
Pflanzung

Pflanzen gemäß nachfolgender Aufstellung liefern und
gem.
DIN 18916 nach Pflanzplan pflanzen.

Alle Pflanzen müssen der DIN 18916 Pflanzen und
Pflanzarbeiten entsprechen, sowie den Allgemeinen
Technischen Vertragsbedingungen für Bauleistungen - ATV
DIN 18320 "Landschaftsbauarbeiten" des Teil C der VOB
und allen z.Z. gültigen FLL-Bestimmungen.

Alle zur Verwendung kommenden Pflanzen müssen aus einem
geschlossenen Quartier stammen und von einheitlicher
Herkunft sein. Die Gehölze müssen einen natürlichen
Habitus
aufweisen und frei gewachsen sein.

Ersatz für nicht lieferbare Pflanzenarten, -sorten und
-größen
sind nur mit Bewilligung der BL gestattet.

In die Einheitspreise einzukalkulieren sind das
Liefern, Abladen
und ggf. Zwischeneinschlag, der Transport innerhalb des
Baustellenbereich, verteilen und einpflanzen, Aushub
und
Wiederverfüllen der Pflanzgruben, Herstellen von
Gießrändern,
erforderlicher, fachgerechter Pflanzschnitt, sowie
einmaliges
Anwässern. Pflanzenverankerung und Verdunstungsschutz
werden gesondert vergütet.

Die Ballentücher von Bäumen und Großsträuchern sind zu
lösen und die Ballen äußerlich anzulockern.

Angabe Lieferbaumschule: '.........'

**05.02.01 Acer rubrum "Red Sunset"**
Acer rubrum "Red Sunset" liefern und pflanzen,
Hochstamm StU 20/25, 4xv, mDb
Menge: 1,000 Stk

**05.02.02 Carpinus betulus - Hainbuche**
Carpinus betulus - Hainbuche
Heckenpflanze geschnitten, 2xv, H 150-175
liefern und pflanzen, 3 Stk./m
Menge: 85,000 Stk

**05.02.03 Panicum virgatum "Blue Fountain" - Rutenhirse**
Panicum virgatum "Blue Fountain" - Rutenhirse
Tb
liefern und pflanzen, 2,5 Stk./m²
Menge: 135,000 Stk

**05.02.04 Narcissus "Thalia"**
Narcissus "Thalia" - Engelstränennarzisse, liefern und
innerhalb
der Gräserpflanzung stecken, 20 Stk./m²

In den EP ist einzukalkulieren, dass die Zwiebeln erst
zeitversetzt zur Baumaßnahme im darauffolgenden Herbst
gesetzt werden können.
Menge: 1060,000 Stk

*Hinweis*
Sonstiges

**05.02.05 Unterflurverankerung lief., einbauen**
Unterflurverankerung für Bäume im Set mit Mulchscheibe
Ø 80 cm liefern und gem. Herstellerangaben einbauen,
bestehend aus Spanngurt 4,50 m, 3 geschlossenen
Ankerschlaufen 1,10 m, abnehmbaren Ratschenhebel,
Zugkraft
pro Anker: 277 kg, Einschlagtiefe 40 cm.

angebotenes Produkt/Hersteller: '.........'
Menge: 1,000 Stk

**05.02.06 Verdunstungsschutz aufbringen**
Schutz der Rinde gegen Verdunstung und Sonneneinwirkung
herstellen, Rindenschutzmittel in 2 Arbeitsgängen,
Voranstrich
und Hauptanstrich, gem. Herstellerangaben fachgerecht
bis
zum Kronenansatz vollflächig deckend auftragen, Farbe
Hauptanstrich weiß.

angebotenes Produkt/Hersteller: '.........'
Menge: 1,000 Stk

**05.02.07 Düngung der Pflanzflächen und des Baumes**
Liefern und fachgerechtes Einbringen von
organisch-mineralischem NPK-Dünger zur Förderung des
Anwurzelns. mit bodenbelebenden Mikroorganismen,
Eigenschaften granuliert, chloridarm, strukturstabil,
mit einer
Langzeitwirkung von mindestens 2 bis 3 Monaten.

Ausführung: einarbeiten in die obere Bodenschicht,
anschließend intensiv wässern
Die Aufwandmenge richtet sich nach den Vorgaben des
Herstellers. Richtwert für Gehölze: ca. 50 bis 100 g/m²

angebotenes Produkt/Hersteller: '.........'
Menge: 100,000 m²

#### Untertitel 05.03 Rasen- und Saatarbeiten

**05.03.01 Rasenansaat RSM 2.3 Gebrauchsrasen**
Rasenansaat herstellen, in Teilflächen,
Regel-Saatgutmischung
RSM 2.3 Gebrauchsrasen-Spielrasen liefern, in zwei
Arbeitsgängen aussäen, einigeln, abwalzen und
anwässern,
inkl. aller erforderlichen Nebenarbeiten.

Ansaatfläche: 20+15 m²
Aussaatmenge: 20 g/m²

Ein Gütenachweis ist dem AG vor Einbau unaufgefordert
vorzulegen.
Menge: 35,000 m²

**05.03.02 Rasenansaat BE-Fläche**
Wie vorherige Position, jedoch:

auf Anforderung des AG im Bereich der genutzten
BE-Fläche
Menge: 320,000 m²

#### Untertitel 05.04 Fertigstellungspflege

*Hinweis*
Für die Ausführung der Pflegearbeiten als
Fertigstellungspflege
gelten die DIN 18916 und DIN 18917 in der aktuellen
Fassung.
Die Fertigstellungspflege beginnt nach Abschluss der
Pflanzarbeiten bzw. Aussaat. Der Abschluss der
ausgeführten
Pflanzarbeiten muss in einer gemeinsamen Begehung
kontrolliert und dokumentiert werden.

Die Fertigstellungspflege der Pflanzung endet mit
Erreichung
des abnahmefähigen Zustands, an dem Sicherheit über den
Anwuchserfolg besteht,
a) bei Herbstpflanzung am 31. Oktober des
darauffolgenden
Jahres
b) bei Frühjahrspflanzung am 31. Oktober desselben
Jahres
durch die Abnahme.

Die Fertigstellungspflege bei Rasenflächen endet mit
Erreichen
eines abnahmefähigen Zustandes, gleichmäßiger Bestand
an
Wuchs und Verteilung, projektive Bodendeckung von 75%.
Der
letzte Schnitt darf nicht länger als eine Woche
zurückliegen.

Die Anzahl der vorgesehenen Pflegegänge sind
durchschnittliche Regelannahmen. Die Durchführung der
Pflegegänge bzw. die genaue Pflegezeitpunkte sind dem
AG
jeweils mind. 2 Werktage vorher schriftlich anzuzeigen
sowie
durch Rapporte nachzuweisen.

Wässern wird gesondert vergütet und erfolgt nach
Bedarf.

Anfallende Abfallmaterialien aufnehmen, laden,
transportieren
und auf ordnungsgemäß entsorgen, verschmutzte Kanten
und
Flächen säubern.

**05.04.01 Fertigstellungspflege Baum**
Fertigstellungspflege Baumpflanzung fach- und
sachgerecht
durchführen, ohne Anwendung chemischer Mittel
beanstandungsfrei pflegen.

Entfernen von unerwünschtem Aufwuchs in der
Baumscheibe,
Steine und Unrat >5cm aufnehmen, Pfähle, Latten,
Bindung
prüfen und ggf. wiederherstellen, Entfernung von
trockenen
Ästen, etc.

Der Preis für mögliche Materiallieferungen, ist im
Preis für die
Fertigstellungspflege enthalten.

Anzahl der Pflegegänge: ca. 4 Stück

Abrechnung pro Stück und Pflegegang.
Die angesetzte Menge entspricht der Anzahl Bäume x
Anzahl
der Pflegegänge:
1 Stk. x 4 = 4 Stk.
Menge: 4,000 Stk

**05.04.02 Wässern Bäume**
Wässern der Bäume, Wasser liefern und ausbringen,
Mindestwassermenge je Arbeitsgang 100 l pro Baum.

Anzahl der Wässergänge: 10

Abrechnung pro Stück und Wässerungsgang.
Die angesetzte Menge entspricht der Anzahl Baum x
Anzahl der
Wässergänge:
1 Stk. x 10 = 10 Stk.
Menge: 10,000 Stk

**05.04.03 Fertigstellungspflege Hecke**
Fertigstellungspflege Heckengehölze fach- und
sachgerecht
durchführen, ohne Anwendung chemischer Mittel
beanstandungsfrei pflegen.

Eingegangene, nicht voll ausgetriebene oder beschädigte
Pflanzen sind auszutauschen.

Der Preis für mögliche Materiallieferungen, ist im
Preis für die
Fertigstellungspflege enthalten.

Anzahl der Pflegegänge: ca. 6 Stück

Abrechnung pro m² und Pflegegang.
Die angesetzte Menge entspricht der m² Hecke x Anzahl
der
Pflegegänge:
40 m² x 6 = 240m²
Menge: 240,000 m²

**05.04.04 Wässern der Heckenpflanzung**
Wässern der Heckenpflanzung, Wasser liefern und
ausbringen,
Mindestwassermenge je Arbeitsgang 25 l/m².

Anzahl der Wässergänge: 10

Abrechnung pro m² und Wässerungsgang.
Die angesetzte Menge entspricht der m² Gräserpflanzung
x
Anzahl der Pflegegänge:
40 m² x 10 = 400m²
Menge: 400,000 m²

**05.04.05 Fertigstellungspflege Gräser**
Fertigstellungspflege Gräser fach- und sachgerecht
durchführen, ohne Anwendung chemischer Mittel
beanstandungsfrei pflegen.

Eingegangene, nicht voll ausgetriebene oder beschädigte
Pflanzen sind auszutauschen.

Der Preis für mögliche Materiallieferungen, ist im
Preis für die
Fertigstellungspflege enthalten.

Anzahl der Pflegegänge: ca. 6 Stück

Abrechnung pro m² und Pflegegang.
Die angesetzte Menge entspricht der m² Fläche x Anzahl
der
Pflegegänge:
53 m² x 6 = 318 m²
Menge: 318,000 m²

**05.04.06 Wässern der Gräserpflanzung**
Wässern der Gräserpflanzung, Wasser liefern und
ausbringen,
Mindestwassermenge je Arbeitsgang 20 l/m².

Anzahl der Wässergänge: 10

Abrechnung pro m² und Wässerungsgang.
Die angesetzte Menge entspricht der m² Gräserpflanzung
x
Anzahl der Pflegegänge:
53 m² x 10 = 530m²
Menge: 530,000 m²

**05.04.07 Fertigstellungspflege Rasen**
Fertigstellungspflege für die Rasenflächen fach- und
sachgerecht durchführen, anfallendes Schnittgut
aufnehmen
und ordnungsgemäß entsorgen.

Wuchshöhe: 6 bis 10 cm
Schnitthöhe: über 3 cm

Anzahl der Schnitte: ca. 6 Stück

Abrechnung pro m² und Pflegegang.
Die angesetzte Menge entspricht der m² Rasenfläche x
Anzahl
der Pflegegänge: 35 m² x 6 = 210 m²
Menge: 210,000 m²

**05.04.08 Wässern der Rasenflächen**
Wässern der Rasenflächen, Wasser liefern und
ausbringen,
Mindestwassermenge je Arbeitsgang 15 l/m².

Anzahl der Wässergänge: 6

Abrechnung pro m² und Pflegegang.
Die angesetzte Menge entspricht der m² Rasenfläche x
Anzahl
der Pflegegänge:
35m² x 6 = 210 m²
Menge: 210,000 m²

#### Untertitel 05.05 Entwicklungspflege

*Hinweis*
Für die Ausführung der Pflegearbeiten als
Entwicklungspflege
gilt die DIN 18919 in der aktuellen Fassung. Die
Leistungen
beginnen nach Abnahme der Fertigstellungspflege und
erstrecken sich über 2 Jahre.

Die vorgesehenen Leistungen sind durchschnittliche
Regelannahmen, die vom witterungsbedingtem
tatsächlichen
Bedarf abweichen können. Die Durchführung der
Pflegegänge
bzw. die genaue Pflegezeitpunkte sind dem AG
rechtzeitig
vorher anzuzeigen und nach Ausführung bestätigen zu
lassen.
Zur Abrechnung kommen nur durch die BL gegengezeichnete
Leistungsnachweise.

Ein Herbizideinsatz ist nicht gestattet, daraus
resultierende
Mehraufwendungen sind in die Leistungspositionen
einzukalkulieren.

Vor Abnahme der Pflege sind die Pflanzen zu prüfen.
Ausgefallene Pflanzen sind nach Rücksprache mit dem AG
in
der folgenden Pflanzperiode durch gleichwertige Ware
und
kostenfrei für den AG zu ersetzen. Für die ersetzten
Pflanzen
beginnt die Pflege erneut.

**05.05.01 Entwicklungspflege Baum**
Entwicklungspflege für Bäume fach- und sachgerecht
durchführen, ohne Anwendung chemischer Mittel
beanstandungsfrei pflegen.

Anzahl der Pflegegänge: ca. 4 Stück / Jahr

Abrechnung pro Stück und Pflegegang.
Die angesetzte Menge entspricht der Bäume x Anzahl der
Pflegegänge:
1 x 4 x 2 Jahre = 8 Stk.
Menge: 8,000 Stk

**05.05.02 Bewässerung Baum**
Wässern der Bäume nach Bedarf im Rahmen der
Entwicklungsspflege, pro Bewässerungsgang mit mind.
100 l/Baum wässern.

Anzahl der Bewässerungsgänge: ca. 10 Stück / Jahr

Abrechnung pro m² Fläche und Wässerungsgang.
Die angesetzte Menge entspricht der bepflanzten Fläche
x
Anzahl der Wässergänge:
1 x 10 x 2 Jahre = 20 Stk.
Menge: 20,000 Stk

**05.05.03 Entwicklungspflege Pflanzflächen**
Entwicklungspflege für alle Gehölze, Gräser und
Heckenpflanzung fach- und sachgerecht durchführen, ohne
Anwendung chemischer Mittel beanstandungsfrei pflegen.

Anzahl der Pflegegänge: ca. 4 Stück / Jahr

Abrechnung pro m² Fläche und Pflegegang.
Die angesetzte Menge entspricht der bepflanzten Fläche
x
Anzahl der Pflegegänge:
(40+53 m²) x 4 x 2 Jahre = 744 m²
Menge: 744,000 m²

**05.05.04 Bewässerung Pflanzflächen**
Wässern der Gehölze nach Bedarf im Rahmen der
Entwicklungsspflege, pro Bewässerungsgang mit 2x 15
l/Gehölz
wässern.

Anzahl der Bewässerungsgänge: ca. 10 Stück / Jahr

Abrechnung pro m² Fläche und Wässerungsgang.
Die angesetzte Menge entspricht der bepflanzten Fläche
x
Anzahl der Wässergänge:
(40+53 m²) x 10 x 2 Jahre = 1.860 m²
Menge: 1860,000 m²

**05.05.05 Düngung Baum**
Liefern und fachgerechtes Einbringen von
organisch-mineralischem Langzeit-Dünger mit
bodenbelebenden Mikroorganismen, Eigenschaften
granuliert,
chloridarm, strukturstabil, mit einer Langzeitwirkung
von
mindestens 2 bis 3 Monaten.

Ausführung: einarbeiten in die obere Bodenschicht,
anschließend intensiv wässern
Einbauort: Baumpflanzung

Die Aufwandmenge richtet sich nach den Vorgaben des
Herstellers. Richtwert für Gehölze: ca. 50 bis 100 g/m²

angebotenes Produkt/Hersteller: '.........'
Menge: 1,000 Stk

**05.05.06 Düngung Pflanzflächen**
Liefern und fachgerechtes Einbringen von
organisch-mineralischem Langzeit-Dünger mit
bodenbelebenden Mikroorganismen, Eigenschaften
granuliert,
chloridarm, strukturstabil, mit einer Langzeitwirkung
von
mindestens 2 bis 3 Monaten.

Ausführung: einarbeiten in die obere Bodenschicht,
anschließend intensiv wässern
Einbauort: Hecken- und Gräserpflanzung

Die Aufwandmenge richtet sich nach den Vorgaben des
Herstellers. Richtwert für Gehölze: ca. 50 bis 100 g/m²

angebotenes Produkt/Hersteller: '.........'
Menge: 95,000 m²

### Titel 06 Sonstige Maßnahmen

**06.01 Baustelleneinrichtung einrichten, vorhalten, räumen**
Baustelle gem. den Objektgegebenheiten und den
behördlichen
Vorschriften einrichten, Baustelleneinrichtung für die
Dauer der
Baumaßnahme vorhalten und nach Abschluss der Arbeiten
räumen.
Tagesunterkünfte, Waschgelegenheiten und Toiletten sind
entsprechend den berufsgenossenschaftlichen
Vorschriften
vorzusehen.
Inkl. Herstellen von Lagerflächen, inkl. abschließbarer
Absperrungen mit Bauzäunen. Inkl. Wiederherstellung der
Flächen in den ursprünglichen Zustand.
Die Einrichtung der BE, die Standorte von Containern,
Bauwagen, Lagerflächen etc.erfolgt ausschließlich in
Abstimmung mit dem AG / Bauüberwachung.

Der Wurzelbereich darf nicht überfahren werden und
muss bei
Bedarf geschützt werden, Schutzmaßnahme nach Wahl des
AN.
Menge: 1,000 Psch

**06.02 Bauzaun liefern, vorhalten**
Bauzaun inkl. Bauzauntor aus verzinkten Gitterelementen
liefern, verkehr-, umsturz- und verschiebesicher
aufstellen, über
die gesamte Bauzeit vorhalten und anschließend wieder
abbauen.

Bauzaun bestehend aus verzinkten Bauzaunelementen mit
umlaufenden Rundrohrrahmen und eingeschweißten
Gittermatten. Verbindung der Zaunfelder mit zwei
Schellen pro
Seite und Verankerung in zwei mobilen Füßen.

Breite Zaunelement: 3,50m
Höhe: 2,00m

Die Aufstellung erfolgt auf befestigtem und
unbefestigtem
Boden, der Ausgleich von Unebenheiten ist
einzukalkulieren.

Nach Aufstellen des Bauzauns können max. 70% vergütet
werden, der voll Betrag erst nach Beendigung der
Maßnahme
und Abbau des Bauzaunes.
Menge: 115,000 m

**06.05 Baumschutz 3x3m herstellen**
Baumschutz aus stabilen Holzpfosten mit Querlattung
herstellen, Liefern der benötigten Materialien,
Befestigungsmittel und dgl., ortsfest aufbauen,
vorhalten über
die Bauzeit und anschließend wieder abbauen und
fachgerecht
entsorgen.

Maße: 3 x 3 m
Höhe: ca. 2 m
Menge: 1,000 Psch

**06.06 Rasensode BE-Fläche abschieben**
Rasensode / Grasnarbe bei Bedarf im Zuge der
Wiederherstellung der BE-Fläche, inkl. Wurzelwerk
abschieben,
anfallendes Material laden und der fachgerechten
Verwertung
zuführen, inkl. Gebühren, in Randbereichen, an Kanten
und
Einbauten in Handarbeit, bei Bedarf vorab mähen des
Bewuchses.

Abtragsstärke: ca. 10cm

Die Ausführung der Position muss vorab durch den AG
freigegeben werden. Entsorgungsnachweise sind
vorzulegen.
Abrechnung nach Flächenaufmaß.
Menge: 320,000 m²

**06.07 Bestandsaufmaß erstellen**
Bestandsunterlagen / Abrechnungsunterlagen erstellen
und als
digitale Unterlage DWG/DXF übergeben.

Folgende Vorgaben der Stadt Wolfsburg müssen beachtet
werden:
1. Koordinatensystem
Als Koordinatenreferenzsystem (CRS) ist ETRS89/UTM -
Zone
32 (Lagestatus LS489) zu verwenden. Bei den digitalen
Koordinaten wird beim Ostwert (East) EPSG-konform keine
Zonenangabe 32 vorangestellt (EPSG-Code 25832).

Die Höhen sind auf das Höhensystem DHHN2016 (Höhen über
Normalhöhen-Null (NHN) im DHHN2016) zu beziehen.

2. Hinweis zur Datenaufnahme
Bei Vermessungen sind alle Objekte lagerichtig und in
ihrer
natürlichen Größe abzubilden. Neben der Lage müssen
alle
Punkte auch der Höhe nach aufgemessen werden.

3. Datenformat von Vektordaten
Die Festlegung des Datenformats für die Übergabe von
Vektordaten richtet sich nach dem jeweiligen
Fachverfahren, für
das die Daten erstellt werden.

Wenn keine speziellen Angaben vorgegeben werden, wird
für
die Datenübergabe von Vektordaten das ESRI ArcGIS Shape
Format (Version 10 oder höher) mit Z-Werten incl. der
Projektions- und Layerdatei oder das Autodesk AutoCAD
DXF
Format (Version 2004 oder höher) verwendet.

Bei der Verwendung des Autodesk AutoCAD DXF Formats
müssen zusätzlich alle Punkte und punktförmigen
Objekte mit
Angabe des Symbol-/Blocknamens, der
ETRS89/UTM32-Koordinaten, des Höhenwerts und des
Drehwinkels als strukturierte Liste im Textformat
(.csv, .txt)
übergeben werden.

4. Datenformat von Rasterdaten
Für die Datenübergabe von georeferenzierten
Rasterdaten wird
das Format TIFF mit TFW verwendet.

5. Datenformat von Tabellen- und Sachdaten
Für die Übergabe von Datenbankdaten, Tabellen und
Sachdaten wird das Textformat (.csv, .txt) verwendet.

6. Datenstruktur von Vektordaten
Die Festlegung von Folien und Attributen der einzelnen
Elemente richtet sich nach den Inhalten und dem
Datenmodell
des jeweiligen Fachverfahrens, für das die Daten
erstellt
werden.

Wenn zur Datenstrukturierung keine Regeln vorgegeben
wurden, gilt als Mindestvorgabe für die Datenstruktur
bei
Geodaten im ESRI ArcGIS Shape Format eine
Differenzierung
der Daten nach Elementtypen (Fläche, Linie, Punkt,
Text) in
verschiedene Shape-Dateien und die Vergabe der
Objektbedeutung / dem Objektschlüssel als Attribut der
einzelnen Elemente.

Bei Geodaten im Autodesk AutoCAD DXF Format werden die
Daten mindestens nach der Objektbedeutung /
Objektschlüssel
in jeweils einem Layer pro Objektbedeutung /
Objektschlüssel
differenziert. Dabei dürfen in einem Layer keine
unterschiedlichen Geometrietypen vorkommen. Als
Layernamen
werden die Objektbedeutung / der Objektschlüssel (max.
26
Zeichen) benutzt.

Bei Bestandsvermessungen für die Stadt Wolfsburg
dürfen nur
die Elementtypen Punkt,  Linie, Fläche und Text (bei
AutoCAD
noch Block / Insert und Schraffur / Hatch) verwendet
werden.
Bögen, bogenförmige Polylinien und Kreise sind in den
Datenstrukturen von Bestandsvermessungen nicht
zulässig,
sofern bei der Beauftragung keine anderen Vorgaben
gemacht
werden.

7. Kontrollplots
Der Auftragnehmer erstellt von den Geodaten
maßstäbliche
Kontrollplots im PDF-Format in einem geeigneten
Maßstab und
liefert diese zusammen mit den Geodaten. Der
Kontrollplot
muss das Thema, den Verfasser, das Erstellungsdatum,
ein
Koordinatengitter und eine Legende enthalten.

8. Datenbeschreibung / Metadaten
Der Auftragnehmer liefert mit den Geodaten eine
Beschreibung
in Textform.

Die Beschreibung enthält Angaben zum Thema, zum
Bearbeiter, das Datum der Erstellung und die
Erfassungsgenauigkeit.

Die Beschreibung muss die Erläuterung der
Datenstrukturierung, der verwendeten Layer, der
Attribute, der
Tabellendefinition/ -struktur und der verwendeten
Schlüssel
beinhalten.

9. Belegexemplar
Von allen Bestandsvermessungen erhält das Referat 21 -
21-2
Geoinformation und Geodaten- analyse ein Belegexemplar
der
aufgenommenen Daten als Vektorgeometrie und einen
Kontrollplot als PDF für die Fortführung der
Geobasisdaten der
Stadt Wolfsburg.

Das Datenformat und die Datenstruktur müssen für diese
Bestandsdaten den Regelungen dieser Rahmenbedingungen
entsprechen.

10. Datenträger
Als Datenträger für den Datenaustausch werden CD-ROMs
oder DVD-ROMs eingesetzt.

Andere Datenträger oder Übertragungsformen sind nach
Rücksprache zwischen Auftragnehmer und Auftraggeber
möglich.
Menge: 1,000 Psch

*Hinweis*
Vorbemerkungen Stundenlohnarbeiten
Stundenlohnarbeiten durch Arbeitskräfte nur auf
Anordnung des
AG ausführen. Der Verrechnungssatz für die jeweilige
Arbeitskraft umfasst sämtliche Aufwendungen wie Lohn-
und
Gehaltskosten, Lohn- und Gehaltsnebenkosten, Zuschläge,
lohngebundene und lohnabhängige Kosten, sonstige
Sozialkosten, Gemeinkosten, Wagnis und Gewinn.
Zuschläge
für Nacht-, Sonntags- und Feiertagsarbeit werden
gesondert
vergütet. Abgerechnet wird nach tatsächlich
geleisteter Arbeit
ohne An- und Abfahrtzeiten. Abrechnung nach anerkannten
Stundenlohnzetteln.

**06.08 Meister**
Meister/Techniker
Menge: 1,000 h

**06.09 Facharbeiter**
Menge: 5,000 h

**06.10 Arbeiter**
Menge: 5,000 h

**06.11 Radlader, Planierraupe, Hydraulikbagger,einschl. Fahrer**
Radlader, Planierraupe, Hydraulikbagger,einschl.
Fahrer über
18 bis 37 kW
Menge: 1,000 h

**06.12 Minibagger einschl. Fahrer**
Menge: 1,000 h

**06.13 Kompressor**
Kompressor, mit Bedienung, ein Bohrhammer,
schallgedämpft.
Menge: 1,000 h

USt %: 19,00
